# Hormigón de limpieza, con áridos reciclados

- Propiedad del archivo: CYPE Ingenieros S.A.
- Formato: FIEBDC-3/2016
- Programa: Generador de precios de la construcción. CYPE Ingenieros, S.A.
- Fecha: 23/05/2025
- Divisa: EUR
- Costes indirectos: 3 %
- IVA: 21 %

## C Cimentaciones

### CH Hormigones, aceros y encofrados

#### CHH Hormigones

**CHH006** m³ Hormigón de limpieza, con áridos reciclados.
Hormigón HL-150/B/20, con un porcentaje máximo de áridos reciclados del 50%, fabricado en central y vertido desde camión, para formación de capa de hormigón de limpieza y nivelado de fondos de cimentación, en el fondo de la excavación previamente realizada.
Incluye: Replanteo. Colocación de toques y/o formación de maestras. Vertido y compactación del hormigón. Coronación y enrase del hormigón.
Criterio de medición de proyecto: Volumen teórico, según documentación gráfica de Proyecto.
Criterio de medición de obra: Se medirá el volumen teórico ejecutado según especificaciones de Proyecto, sin incluir los incrementos por excesos de excavación no autorizados.

| Código | Ud | Descripción | Rendimiento | Precio | Importe |
|---|---|---|---|---|---|
| mt10hhm110e | m³ | Hormigón de limpieza HL-150/B/20, H-Eco (RCD) "HEIDELBERG MATERIALS" con un porcentaje máximo de áridos reciclados del 50%, fabricado en central. (material) | 1.05 | 106.13 | 111.437 |
| mo045 | h | Oficial 1ª estructurista, en trabajos de puesta en obra del hormigón. (mano de obra) | 0.075 | 24.04 | 1.803 |
| mo092 | h | Ayudante estructurista, en trabajos de puesta en obra del hormigón. (mano de obra) | 0.15 | 22.82 | 3.423 |
| % | % | Costes directos complementarios | 2 % | 116.663 | 2.333 |
|  |  | Costes directos |  |  | 118.996 |

Residuos:
- colocación: mt10hhm110e; factor de residuo 0.00116053

## Recursos

**mt10hhm110e** m³ Hormigón de limpieza HL-150/B/20
Datos técnicos: Coste energético 989.000 MJ; Emisión de CO2 207.000 kg; Código LER 17 01 01; Masa del elemento 2300 kg; Volumen 1.533333 m3
