# Estructura metálica con forjado unidireccional

- Propiedad del archivo: CYPE Ingenieros S.A.
- Formato: FIEBDC-3/2016
- Programa: Generador de precios de la construcción. CYPE Ingenieros, S.A.
- Fecha: 02/10/2024
- Divisa: EUR
- Costes indirectos: 3 %
- IVA: 21 %

## E Estructuras

### EA Acero

#### EAM Montajes industrializados

**EAM030** m² Estructura metálica con forjado unidireccional.
Estructura metálica realizada con pórticos de acero UNE-EN 10025 S275JR, en perfiles laminados en caliente, acabado con imprimación antioxidante, con uniones soldadas en obra, compuesta de los siguientes elementos: FORJADO: 25 = 20+5 cm de canto; viguetas metálicas simples IPE 100; bovedilla cerámica, 60x25x20 cm; capa de compresión de hormigón armado de 5 cm de espesor, realizada con hormigón HA-25/F/20/XC2 H-Green, de bajo contenido en carbono "HEIDELBERG MATERIALS", fabricado en central, y vertido con cubilote, volumen de hormigón 0,08 m³/m², acero UNE-EN 10080 B 500 S en zona de refuerzo de negativos, cuantía 1,8 kg/m³ y malla electrosoldada ME 20x20 Ø 5-5 B 500 T 6x2,20 UNE-EN 10080, como armadura de reparto; montaje y desmontaje del sistema de encofrado; VIGAS: metálicas simples, de las series IPN, IPE, HEA, HEB o HEM, con una cuantía aproximada de 25 kg/m²; PILARES: metálicos simples, de las series IPN, IPE, HEA, HEB o HEM, con una cuantía aproximada de 3,8 kg/m².
Criterio de valoración económica: El precio incluye la elaboración de la ferralla (corte, doblado y conformado de elementos) en taller industrial, el montaje en el lugar definitivo de su colocación en obra, las soldaduras, los cortes, los despuntes, las piezas especiales, las placas de arranque y de transición de pilar inferior a superior, los casquillos y los elementos auxiliares de montaje, pero no incluye las placas de anclaje de los pilares a la cimentación.
Incluye: PILARES: Limpieza y preparación del plano de apoyo. Replanteo y marcado de los ejes. Colocación y fijación provisional del pilar. Aplomado y nivelación. Ejecución de las uniones. FORJADO Y VIGAS: Replanteo del sistema de encofrado. Montaje del sistema de encofrado. Limpieza y preparación del plano de apoyo de las vigas. Replanteo y marcado de los ejes de las vigas. Colocación y fijación provisional de las vigas. Presentación de las viguetas. Ejecución de las uniones. Comprobación final del aplomado y de los niveles. Colocación de bovedillas. Colocación de las armaduras con separadores homologados. Vertido y compactación del hormigón. Regleado y nivelación de la capa de compresión. Curado del hormigón. Desmontaje del sistema de encofrado. Reparación de defectos superficiales del hormigón.
Criterio de medición de proyecto: Superficie medida en verdadera magnitud desde las caras exteriores de los zunchos del perímetro, según documentación gráfica de Proyecto, deduciendo los huecos de superficie mayor de 6 m².
Criterio de medición de obra: Se medirá, en verdadera magnitud, desde las caras exteriores de los zunchos del perímetro, la superficie realmente ejecutada según especificaciones de Proyecto, deduciendo los huecos de superficie mayor de 6 m².

| Código | Ud | Descripción | Rendimiento | Precio | Importe |
|---|---|---|---|---|---|
| mt08evm010 | m² | Sistema de encofrado parcial de madera, recuperable, para ejecución de macizados de apoyos en forjados de viguetas metálicas y bovedillas, debidamente apuntalado, amortizable en 50 usos, hasta 4,5 m de altura. (material) | 0.1 | 25 | 2.500 |
| mt07bce010e | Ud | Bovedilla cerámica, 60x25x20 cm, según UNE-EN 15037-3. Incluso piezas especiales. (material) | 6 | 1.6 | 9.600 |
| mt07ala010deb | kg | Acero laminado UNE-EN 10025 S275JR, en perfiles laminados en caliente, piezas simples, para aplicaciones estructurales, acabado con imprimación antioxidante. Trabajado y montado en taller, para colocar con uniones soldadas en obra. (material) | 42.165 | 1.54 | 64.934 |
| mt07aco010c | kg | Ferralla elaborada en taller industrial con acero en barras corrugadas, UNE-EN 10080 B 500 S, de varios diámetros. (material) | 1.8 | 1.6 | 2.880 |
| mt08var050 | kg | Alambre galvanizado para atar, de 1,30 mm de diámetro. (material) | 0.018 | 1.5 | 0.027 |
| mt07ame010d | m² | Malla electrosoldada ME 20x20 Ø 5-5 B 500 T 6x2,20 UNE-EN 10080. (material) | 1.1 | 2.52 | 2.772 |
| mt10hhm010ctMc | m³ | Hormigón HA-25/F/20/XC2 H-Green, de bajo contenido en carbono "HEIDELBERG MATERIALS", fabricado en central. (material) | 0.08 | 136.61 | 10.929 |
| mq08sol010 | h | Equipo de oxicorte, con acetileno como combustible y oxígeno como comburente. (maquinaria) | 0.01 | 8.25 | 0.083 |
| mq08sol020 | h | Equipo y elementos auxiliares para soldadura eléctrica. (maquinaria) | 0.748 | 3.42 | 2.558 |
| mq07gte010a | h | Grúa autopropulsada de brazo telescópico con una capacidad de elevación de 12 t y 20 m de altura máxima de trabajo. (maquinaria) | 0.01 | 54.88 | 0.549 |
| mo047 | h | Oficial 1ª montador de estructura metálica. (mano de obra) | 0.748 | 23.03 | 17.226 |
| mo094 | h | Ayudante montador de estructura metálica. (mano de obra) | 0.441 | 21.86 | 9.640 |
| mo044 | h | Oficial 1ª encofrador. (mano de obra) | 0.058 | 23.03 | 1.336 |
| mo091 | h | Ayudante encofrador. (mano de obra) | 0.058 | 21.86 | 1.268 |
| mo043 | h | Oficial 1ª ferrallista. (mano de obra) | 0.041 | 23.03 | 0.944 |
| mo090 | h | Ayudante ferrallista. (mano de obra) | 0.041 | 21.86 | 0.896 |
| mo045 | h | Oficial 1ª estructurista, en trabajos de puesta en obra del hormigón. (mano de obra) | 0.026 | 23.03 | 0.599 |
| mo092 | h | Ayudante estructurista, en trabajos de puesta en obra del hormigón. (mano de obra) | 0.1 | 21.86 | 2.186 |
| % | % | Costes directos complementarios | 2 % | 130.927 | 2.619 |
|  |  | Costes directos |  |  | 133.546 |

Residuos:
- colocación: mt07bce010e Bovedilla cerámica, 60x25x20 cm, según UNE-EN 15037-3. Incluso piezas especiales; factor de residuo 0.0245
- colocación: mt07ala010deb; factor de residuo 0.0045
- colocación: mt07aco010c Ferralla elaborada en taller industrial con acero en barras corrugadas, UNE-EN 10080 B 500 S, de varios diámetros; factor de residuo 0.0075
- colocación: mt08var050 Alambre galvanizado para atar, de 1,30 mm de diámetro; factor de residuo 0.0038
- colocación: mt07ame010d Malla electrosoldada ME 20x20 Ø 5-5 B 500 T 6x2,20 UNE-EN 10080; factor de residuo 0.0217299

## Recursos

**mt07bce010e** Ud Bovedilla cerámica, 60x25x20 cm, según UNE-EN 15037-3. Incluso piezas especiales
Datos técnicos: Coste energético 33.856 MJ; Emisión de CO2 2.570 kg; Código LER 17 01 03; Masa del elemento 10.75 kg; Volumen 0.0086 m3
Residuos:
- embalaje: re170201 Madera. (componente de residuo); rendimiento 0.021 kg; Código LER 17 02 01; Masa del elemento 1 kg; Volumen 0.000909 m3
- embalaje: re170203 Plástico. (componente de residuo); rendimiento 0.006 kg; Código LER 17 02 03; Masa del elemento 1 kg; Volumen 0.001667 m3

**mt07ala010deb** kg Acero laminado UNE-EN 10025 S275JR
Datos técnicos: Coste energético 9.830 MJ; Emisión de CO2 0.510 kg; Código LER 17 04 05; Masa del elemento 1 kg; Volumen 0.000476 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt07ame010d** m² Malla electrosoldada ME 20x20 Ø 5-5 B 500 T 6x2,20 UNE-EN 10080
Datos técnicos: Coste energético 14.450 MJ; Emisión de CO2 0.750 kg; Código LER 17 04 05; Masa del elemento 1.47 kg; Volumen 0.0007 m3

**mt10hhm010ctMc** m³ Hormigón HA-25/F/20/XC2 H-Green, de bajo contenido en carbono "HEIDELBERG MATERIALS", fabricado en central
Datos técnicos: Coste energético 1265.000 MJ; Emisión de CO2 161.000 kg; Código LER 17 01 01; Masa del elemento 2300 kg; Volumen 1.533333 m3
