# Solera ventilada de hormigón

- Propiedad del archivo: CYPE INGENIEROS, S.A.
- Formato: FIEBDC-3/2002
- Divisa: EUR
- Costes indirectos: 3.00 %
- IVA: 21.00 %

## A Acondicionamiento del terreno

### AN Nivelación

#### ANV Soleras ventiladas

**ANV010** m² Solera ventilada de hormigón.
Solera ventilada de hormigón armado de 20+4 cm de canto, sobre encofrado perdido de piezas de polipropileno reciclado, realizada con hormigón HA-25/B/12/XC2 H-Green, de bajo contenido en carbono "HEIDELBERG MATERIALS", fabricado en central, y malla electrosoldada ME 15x15 Ø 5-5 B 500 T 6x2,20 UNE-EN 10080 como armadura de reparto, colocada sobre separadores homologados en capa de compresión de 4 cm de espesor; con juntas de retracción de 5 mm de espesor, mediante corte con disco de diamante; apoyado todo ello sobre base de hormigón de limpieza. Incluso panel de poliestireno expandido de 30 mm de espesor, para la ejecución de juntas de dilatación.
Criterio de valoración económica: El precio no incluye la capa de hormigón de limpieza ni las piezas especiales.
Incluye: Replanteo de las piezas. Corte de las piezas. Colocación y montaje de las piezas. Resolución de encuentros. Realización de los orificios de paso de instalaciones. Colocación de los elementos para paso de instalaciones. Colocación de la malla electrosoldada. Vertido, extendido y vibrado del hormigón. Regleado y nivelación de la capa de compresión. Curado del hormigón. Replanteo de las juntas de retracción. Corte del hormigón. Limpieza final de las juntas de retracción.
Criterio de medición de proyecto: Superficie medida según documentación gráfica de Proyecto.
Criterio de medición de obra: Se medirá la superficie realmente ejecutada según especificaciones de Proyecto, sin deducir la superficie ocupada por los pilares situados dentro de su perímetro.

| Código | Ud | Descripción | Rendimiento | Precio | Importe |
|---|---|---|---|---|---|
| mt07cid010j | m² | Encofrado perdido de piezas de polipropileno reciclado, de 50x50x20 cm, para soleras ventiladas. (material) | 1.050 | 9.64 | 10.12 |
| mt08var050 | kg | Alambre galvanizado para atar, de 1,30 mm de diámetro. (material) | 0.005 | 1.50 | 0.01 |
| mt07ame010b | m² | Malla electrosoldada ME 15x15 Ø 5-5 B 500 T 6x2,20 UNE-EN 10080. (material) | 1.100 | 3.36 | 3.70 |
| mt10hhm010ctLe | m³ | Hormigón HA-25/B/12/XC2 H-Green, de bajo contenido en carbono "HEIDELBERG MATERIALS", fabricado en central. (material) | 0.088 | 142.61 | 12.55 |
| mt07aco020m | Ud | Separador homologado para malla electrosoldada. (material) | 1.000 | 0.09 | 0.09 |
| mt16pea020c | m² | Panel rígido de poliestireno expandido, según UNE-EN 13163, mecanizado lateral recto, de 30 mm de espesor, resistencia térmica 0,8 m²K/W, conductividad térmica 0,036 W/(mK), para junta de dilatación. (material) | 0.053 | 2.01 | 0.11 |
| mq06vib020 | h | Regla vibrante de 3 m. (maquinaria) | 0.095 | 5.23 | 0.50 |
| mq06cor020 | h | Equipo para corte de juntas en soleras de hormigón. (maquinaria) | 0.087 | 10.64 | 0.93 |
| op00sie010 |  | Sierra de calar. | 1.000 | 0.00 | 0.00 |
| op00amo010 |  | Amoladora o radial. | 1.000 | 0.00 | 0.00 |
| au00auh010 |  | Cubilote. | 1.000 | 0.00 | 0.00 |
| au00auh040 |  | Vibrador de hormigón, eléctrico. | 1.000 | 0.00 | 0.00 |
| mo044 | h | Oficial 1ª encofrador. (mano de obra) | 0.013 | 23.03 | 0.30 |
| mo091 | h | Ayudante encofrador. (mano de obra) | 0.013 | 21.86 | 0.28 |
| mo043 | h | Oficial 1ª ferrallista. (mano de obra) | 0.028 | 23.03 | 0.64 |
| mo090 | h | Ayudante ferrallista. (mano de obra) | 0.028 | 21.86 | 0.61 |
| mo045 | h | Oficial 1ª estructurista, en trabajos de puesta en obra del hormigón. (mano de obra) | 0.021 | 23.03 | 0.48 |
| mo092 | h | Ayudante estructurista, en trabajos de puesta en obra del hormigón. (mano de obra) | 0.094 | 21.86 | 2.05 |
| mo112 | h | Peón especializado construcción. (mano de obra) | 0.119 | 21.12 | 2.51 |
| % | % | Costes directos complementarios | 2 % | 34.88 | 0.70 |
|  |  | Costes directos |  |  | 35.58 |
