# Capa de hormigón de limpieza, con áridos siderúrgicos

- Propiedad del archivo: CYPE INGENIEROS, S.A.
- Formato: FIEBDC-3/2002
- Divisa: EUR
- Costes indirectos: 3.00 %
- IVA: 21.00 %

## C Cimentaciones

### CR Regularización

#### CRL Hormigón de limpieza

**CRL016** m² Capa de hormigón de limpieza, con áridos siderúrgicos.
Capa de hormigón de limpieza y nivelado de fondos de cimentación, de 10 cm de espesor, de hormigón HL-150/B/20, con un porcentaje máximo de áridos siderúrgicos del 50%, fabricado en central y vertido desde camión, en el fondo de la excavación previamente realizada.
Incluye: Replanteo. Colocación de toques y/o formación de maestras. Vertido y compactación del hormigón. Coronación y enrase del hormigón.
Criterio de medición de proyecto: Superficie medida sobre la superficie teórica de la excavación, según documentación gráfica de Proyecto.
Criterio de medición de obra: Se medirá la superficie teórica ejecutada según especificaciones de Proyecto, sin incluir los incrementos por excesos de excavación no autorizados.

| Código | Ud | Descripción | Rendimiento | Precio | Importe |
|---|---|---|---|---|---|
| mt10hhm111e | m³ | Hormigón de limpieza HL-150/B/20, H-Eco (AS) "HEIDELBERG MATERIALS" con un porcentaje máximo de áridos siderúrgicos del 50%, fabricado en central. (material) | 0.105 | 106.13 | 11.14 |
| au00auh020 |  | Canaleta para vertido del hormigón. | 1.000 | 0.00 | 0.00 |
| mo045 | h | Oficial 1ª estructurista, en trabajos de puesta en obra del hormigón. (mano de obra) | 0.009 | 24.04 | 0.22 |
| mo092 | h | Ayudante estructurista, en trabajos de puesta en obra del hormigón. (mano de obra) | 0.019 | 22.82 | 0.43 |
| % | % | Costes directos complementarios | 2 % | 11.79 | 0.24 |
|  |  | Costes directos |  |  | 12.03 |
