# Pilar rectangular o cuadrado de hormigón armado

- Propiedad del archivo: CYPE Ingenieros S.A.
- Formato: FIEBDC-3/2016
- Programa: Generador de precios de la construcción. CYPE Ingenieros, S.A.
- Fecha: 03/07/2024
- Divisa: EUR
- Costes indirectos: 3 %
- IVA: 21 %

## E Estructuras

### EH Hormigón armado

#### EHS Pilares

**EHS010** m³ Pilar rectangular o cuadrado de hormigón armado.
Pilar de sección rectangular o cuadrada de hormigón armado, de 30x30 cm de sección media, realizado con hormigón HA-25/F/20/XC2 H-Green, de bajo contenido en carbono "HEIDELBERG MATERIALS", fabricado en central, y vertido con cubilote, y acero UNE-EN 10080 B 500 S, con una cuantía aproximada de 120 kg/m³; montaje y desmontaje de sistema de encofrado, con acabado tipo industrial para revestir, en planta de hasta 3 m de altura libre, formado por: superficie encofrante de chapas metálicas, amortizables en 50 usos y estructura soporte vertical de puntales metálicos, amortizables en 150 usos. Incluso berenjenos, alambre de atar, separadores y líquido desencofrante para evitar la adherencia del hormigón al encofrado.
Criterio de valoración económica: El precio incluye la elaboración de la ferralla (corte, doblado y conformado de elementos) en taller industrial y el montaje en el lugar definitivo de su colocación en obra.
Incluye: Replanteo. Colocación de las armaduras con separadores homologados. Montaje del sistema de encofrado. Vertido y compactación del hormigón. Desmontaje del sistema de encofrado. Curado del hormigón.
Criterio de medición de proyecto: Volumen medido según documentación gráfica de Proyecto.
Criterio de medición de obra: Se medirá el volumen realmente ejecutado según especificaciones de Proyecto.

| Código | Ud | Descripción | Rendimiento | Precio | Importe |
|---|---|---|---|---|---|
| mt07sep010ac | Ud | Separador homologado de plástico, para armaduras de pilares de varios diámetros. (material) | 12 | 0.08 | 0.960 |
| mt07aco010c | kg | Ferralla elaborada en taller industrial con acero en barras corrugadas, UNE-EN 10080 B 500 S, de varios diámetros. (material) | 120 | 1.6 | 192.000 |
| mt08var050 | kg | Alambre galvanizado para atar, de 1,30 mm de diámetro. (material) | 0.6 | 1.5 | 0.900 |
| mt08eup010b | m² | Chapa metálica de 50x50 cm, para encofrado de pilares de hormigón armado de sección rectangular o cuadrada, de hasta 3 m de altura, incluso accesorios de montaje. (material) | 0.32 | 48 | 15.360 |
| mt50spa081a | Ud | Puntal metálico telescópico, de hasta 3 m de altura. (material) | 0.099 | 19.25 | 1.906 |
| mt08var040a | Ud | Berenjeno de PVC, de varias dimensiones y 2500 mm de longitud. (material) | 17.8 | 0.55 | 9.790 |
| mt08dba010d | l | Agente desmoldeante, a base de aceites especiales, emulsionable en agua, para encofrados metálicos, fenólicos o de madera. (material) | 0.4 | 1.8 | 0.720 |
| mt10hhm010ctMc | m³ | Hormigón HA-25/F/20/XC2 H-Green, de bajo contenido en carbono "HEIDELBERG MATERIALS", fabricado en central. (material) | 1.05 | 136.61 | 143.441 |
| mo044 | h | Oficial 1ª encofrador. (mano de obra) | 5.864 | 23.03 | 135.048 |
| mo091 | h | Ayudante encofrador. (mano de obra) | 6.702 | 21.86 | 146.506 |
| mo043 | h | Oficial 1ª ferrallista. (mano de obra) | 0.828 | 23.03 | 19.069 |
| mo090 | h | Ayudante ferrallista. (mano de obra) | 0.828 | 21.86 | 18.100 |
| mo045 | h | Oficial 1ª estructurista, en trabajos de puesta en obra del hormigón. (mano de obra) | 0.444 | 23.03 | 10.225 |
| mo092 | h | Ayudante estructurista, en trabajos de puesta en obra del hormigón. (mano de obra) | 1.786 | 21.86 | 39.042 |
| % | % | Costes directos complementarios | 2 % | 733.067 | 14.661 |
|  |  | Costes directos |  |  | 747.728 |

Residuos:
- colocación: mt07aco010c Ferralla elaborada en taller industrial con acero en barras corrugadas, UNE-EN 10080 B 500 S, de varios diámetros; factor de residuo 0.0075
- colocación: mt08var050 Alambre galvanizado para atar, de 1,30 mm de diámetro; factor de residuo 0.0038
- colocación: mt08eup010b; factor de residuo 1
- colocación: mt50spa081a Puntal metálico telescópico, de hasta 3 m de altura; factor de residuo 1
- colocación: mt08var040a Berenjeno de PVC, de varias dimensiones y 2500 mm de longitud; factor de residuo 1
- colocación: mt08dba010d; factor de residuo 0.07

## Recursos

**mt07sep010ac** Ud Separador homologado de plástico, para armaduras de pilares de varios diámetros
Datos técnicos: Coste energético 1.105 MJ; Emisión de CO2 0.114 kg
Residuos:
- embalaje: re150101 Envases de papel y cartón. (componente de residuo); rendimiento 0.072 kg; Código LER 15 01 01; Masa del elemento 1 kg; Volumen 0.001333 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt08eup010b** m² Chapa metálica de 50x50 cm
Datos técnicos: Coste energético 314.560 MJ; Emisión de CO2 16.320 kg; Código LER 17 04 05; Masa del elemento 32 kg; Volumen 0.015238 m3

**mt50spa081a** Ud Puntal metálico telescópico, de hasta 3 m de altura
Datos técnicos: Coste energético 97.317 MJ; Emisión de CO2 5.049 kg; Código LER 17 04 05; Masa del elemento 9.9 kg; Volumen 0.004714 m3

**mt08var040a** Ud Berenjeno de PVC, de varias dimensiones y 2500 mm de longitud
Datos técnicos: Coste energético 7.989 MJ; Emisión de CO2 0.906 kg; Código LER 17 02 03; Masa del elemento 0.18 kg; Volumen 0.0003 m3
Residuos:
- embalaje: re150101 Envases de papel y cartón; rendimiento 0.032 kg

**mt08dba010d** l Agente desmoldeante
Datos técnicos: Coste energético 82.642 MJ; Emisión de CO2 4.474 kg; Código LER 17 09 04; Masa del elemento 0.932 kg; Volumen 0.000621 m3
Residuos:
- embalaje: re150104 Envases metálicos. (componente de residuo); rendimiento 0.042 kg; Código LER 15 01 04; Masa del elemento 1 kg; Volumen 0.001667 m3

**mt10hhm010ctMc** m³ Hormigón HA-25/F/20/XC2 H-Green, de bajo contenido en carbono "HEIDELBERG MATERIALS", fabricado en central
Datos técnicos: Coste energético 1265.000 MJ; Emisión de CO2 161.000 kg; Código LER 17 01 01; Masa del elemento 2300 kg; Volumen 1.533333 m3
